# Friedhof Prenzlau
Angebotsaufforderung (GAEB DA XML 3.2, DA83)
Projekt: Landschaftsarbeiten Urnenröhrenanlage
Währung: EUR
Auftraggeber: Stadt Prenzlau, Hoch- und Tiefbau, Am Steintor 4, 17291 Prenzlau
Erstellt mit: AVAPLAN, AVAPLAN win64bit 25.1.7.4120, 08.06.2026

## Zusätzlicher Text
Baubeschreibung:

1. Allgemeine Beschreibung der Leistung:

Die Leistungen umfassen im wesentlichen Pflanz- und Wegebauarbeiten.

2. Angaben zur Baustelle:

Lage der Baustelle:
Die Baustelle befindet sich innerhalb der Stadt Prenzlau (Landkreis
Uckermark, Land Brandenburg). Die Arbeiten finden auf dem städtischen
Friedhof der Stadt statt. Die zu bearbeitende Fläche (ca. 900 qm) befindet sich im vorderen Bereich des Friedhofs. Die Maßnahme befindet sich in unmittelbarer Nähe zum Haupteingang und zur gegenüberliegenden Urnenanlage.

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
Zugänge, Zufahrten:
Die Baustellenzufahrt soll wenn möglich über den Haupteingang erfolgen, es sei denn die Fahrzeuge sind zu groß für das Tor. Dann ist die Baustelle über die Mühlmannstraße und weitergehend über mehr oder weniger befestigte Wegeflächen innerhalb des Friedhofsgeländes zu erreichen. Vom AG werden keine gesonderten Zugänge und Zufahrten zur Baustelle zur Verfügung gestellt. Die Beschaffung und Herrichtung von
Zufahrtsmöglichkeiten zur Baustelle sind Sache des AN, ebenso wie die
laufende Reinigung und Wiederinstandsetzung aller als Zufahrt benutzten
Straßen, Wege und Parkplatzflächen. Die vorhandenen Pflasterflächen des
Friedhofs sind für eine Last bis zu 15 t zugelassen.

Anschlüsse für Wasser, Strom:
Anschlussmöglichkeiten bestehen allein für Wasser. Bei der Entnahme von
Wasser für die Wässerung der Pflanzen im Rahmen der Pflegearbeiten ist
ein entsprechender Wasserzähler vorzuschalten. Das kontrollierte Ablesen
vor und nach Abschluss der Entnahme erfolgt durch das Friedhofspersonal.

Alle anderen Versorgungs- und Entsorgungsleitungen können vom AG nicht
zur Verfügung gestellt werden. Die Ver- und Entsorgung der Baustelle ist
Sache des AN.

Lagerflächen:
Lager- und Arbeitsplätze sowie Flächen für die Baustelleneinrichtung
sind im Bereich der Baustelle  vorhanden. Die
Wiederinstandsetzung aller als Lager- und Arbeitsplätze genutzten
Flächen sind Sache des AN.

Beweissicherung:

Der Auftragnehmer hat vor Beginn der Arbeiten eine fachgerechte Beweissicherung gemäß den anerkannten Regeln der Technik durchzuführen. Der Umfang der Beweissicherung umfasst insbesondere Gebäude, Straßen, Wege, Nebenanlagen, Ver- und Entsorgungsleitungen, Bäume sowie sonstige Anlagen innerhalb des Einflussbereichs der Baumaßnahme. Die Dokumentation ist lückenlos und nachvollziehbar zu erstellen und dem Auftraggeber vor Baubeginn vorzulegen. Sämtliche Kosten hierfür sind in die Einheitspreise einzukalkulieren und werden nicht gesondert vergütet.

Baugrundverhältnisse:
Für das Bauvorhaben wurden keine Bodenuntersuchungen durchgeführt.
Insgesamt wird mit stark anthropogen überformten sowie natürlich
anstehende Lehmböden gerechnet. Es ist zu beachten, dass in diesem Bereich früher Gräber, Hohlräume etc. vorhanden sein können, dies ist bei den Verdichtungsmaßnahmen mit zu beachten und einzuplanen.

Schutzbereiche und Objekte:
Natur- und Landschaftsschutz:
Im Baubereich sind keine zu erhaltenden und zu schützenden Objekte
vorhanden. In den Randbereichen befinden sich jedoch alte geschützte
Bäume.

Denkmale:
Die Entdeckung von Bodendenkmalen sowie das Verhalten bei der Entdeckung
von Bodendenkmalen richtet sich nach dem Denkmalschutzgesetz (DSchG).
Bei Auffinden von archäologischen Bodenfunden sind die Arbeiten (im
betroffenen Bereich) einzustellen und die örtliche Bauüberwachung des AG
unverzüglich zu benachrichtigen.

Immissionsschutzbereiche und -objekte:
Durch die Baudurchführung dürfen keine vermeidbaren Immissionen an die
Umwelt abgegeben werden. Das Bundesimmissionsschutzgesetz ist
einzuhalten.

Vermessungsmarken:
Das Gesetz über die Landesvermessung und das Liegenschaftskataster
(Vermessungs- und Liegenschaftsgesetz) im Gesetz- und Verordnungsblatt
für das Land Brandenburg - Nr. 39 von 11.12.1991 ist zu beachten.
Sowohl ober- als auch unterirdisch angebrachte Vermessungspunkte,
neuerdings mit Mess-Marken und der Aufschrift "Vermessungspunkt" oder
"Grenzpunkt" gekennzeichnete Punkte, dürfen weder überdeckt noch
entfernt werden.

Ver- und Entsorgungsleitungen:
Erkundungen zu möglicherweise vorhandenen Kabeln wurden nicht
durchgeführt.

Verkehr im Baubetrieb:
Auf dem Friedhofsgelände ist nicht mit Verkehrsaufkommen zu rechnen.

3. Angaben zur Bauausführung:

Reihenfolge der Abwicklung der Arbeiten:
Der Bauablauf ist grundsätzlich mit der örtlichen Bauüberwachung
abzustimmen. Die Abwicklung der Arbeiten und die Dispositionen, die den
gesamten Bauablauf betreffen, sind Sache des AN.
Bei auftretenden Differenzen zwischen Planung und Ausführung sowie beim
Auftreten von Zusatzleistungen, welche vergütungspflichtig werden, ist
die örtliche Bauüberwachung unverzüglich bzw. vor Weiterführung der
Arbeiten zu informieren.

Allgemeine Beschreibung der Leistung:
Die anzulegenden Wege- und Pflanzflächen sind derzeit mit Rasen
bewachsen. Dementsprechend sind zunächst die Flächen zu beräumen und für
den Wegebau vorzubereiten. Nach Einbau
der wassergebundenen Wegedecke sowie der Pflasterflächen sind die
Pflanzflächen anzulegen. Abschließend sind die Rasenflächen anzulegen und die
Ausstattungselemente einzubauen.
Anschließend erfolgen eine 1-jährige Fertigstellungspflege und eine
2-jährige Entwicklungspflege.

Es wird empfohlen, vor Angebotsabgabe die Örtlichkeiten in Augenschein
zu nehmen, um etwaige, durch natürliche Gegebenheiten bedingte,
Erschwernisse, die während der Bauausführung auftreten können, zu
erkennen und diese in die Einzelpreise mit einkalkulieren zu können.

Sicherungsarbeiten:
Aushublöcher, noch nicht fertiggestellter Bereiche und gelagerte
Materialien sind je nach Grad der Verletzungsmöglichkeit durch
Fähnchenketten bzw. Bauzaun zu sichern.

4. Ausführungsunterlagen:

Vom AG zur Verfügung gestellte Ausführungsunterlagen
Folgende Pläne stehen zur Verfügung:
Lageplan, Pflanz- und technische Pläne.
Formate: dwg und PDF

Bauleitpersonal:
Der AN hat für die Durchführung der ausgeschriebenen Arbeiten einen
verantwortlichen Bauleiter schriftlich zu benennen, der mit allen
einschlägigen Arbeiten voll vertraut ist und insbesondere über sehr gute
Pflanzenkenntnisse (hier: Kenntnisse der Stauden und Gräser sowie deren
Pflege) verfügt. Der vom AN benannte Fachbauleiter hat während der
gesamten Arbeiten auf der Baustelle anwesend zu sein (Eigenkontrolle).

5. Allgemeine technische Vertragsbedingungen für Bauleistungen:

Es gelten die jeweils aktuellen Fassungen.

DIN 18299: Allgemeine Technische Vertragsbedingungen für Bauleistungen (ATV)
DIN 11540,  Torfe und Torfprodukte für den Gartenbau und Garten-
und Landschaftsbau
DIN 18300 Erdarbeiten
DIN 18320 VOB/C: Allgemeine Technische Vertragsbedingungen
Landschaftsbauarbeiten
DIN 18915, Vegetationstechnik im Landschaftsbau; Bodenarbeiten
DIN 18916, Vegetationstechnik im Landschaftsbau; Pflanzen und
Pflanzarbeiten
DIN 18919, Vegetationstechnik im Landschaftsbau; Entwicklungs-
und Unterhaltungspflege von Grünflächen
DIN 18920 Vegetationstechnik im Landschaftsbau; Schutz von
Bäumen, Pflanzenbeständen und Vegetationsflächen bei Baumaßnahmen
DIN 1960 VOB/A Allgemeine Bestimmungen für die Vergabe von
Bauleistungen,
DIN EN 13286-1 Ungebundene und hydraulisch gebundene Gemische
DIN EN 932-1 Prüfverfahren für allg. Eigenschaften von
Gesteinskörnungen, Teil 1
DIN EN 932-1 Prüfverfahren für allg. Eigenschaften von
Gesteinskörnungen, Teil 2
DIN EN 933-1 Prüfverfahren für geometrische Eigenschaften von
Gesteinskörnungen

FLL  Qualitätsanforderungen und Anwendungsempfehlungen für organische
Mulchstoffe und Komposte im Landschaftsbau (Bestandteil der DIN 18915)
FLL Empfehlungen für Baumpflanzungen, Teil 1: Planung, Pflanzarbeiten,
Pflege
FLL Gütebestimmung für Baumschulpflanzen (Bestandteil der DIN
18916)

FoVHgV: Forstvermehrungsgut-Herkunftsgebietsverordnung
FoVG: Forstvermehrungsgutgesetz
BbgNatSchAG: Gesetz über den Naturschutz und die Landschaftspflege im
Land Brandenburg BNatSchG: Gesetz über Naturschutz und Landschaftspflege
PflSchG: Pflanzenschutzgesetz
SaatG: Saatgutverkehrsgesetz
VOB, Teil B: Verdingungsordnung für Bauleistungen, Teil B: Allgemeine
Vertragsbedingungen für die Ausführung von Bauleistungen
VOB, Teil C: Verdingungsordnung für Bauleistungen, Teil C: Technische
Vertragsbedingungen für Bauleistungen

ELA: Empfehlungen für die landschaftspflegerische Ausführung im Straßenbau
REwS: Richtlinie für die Entwässerung von Straßen
R SBB: Richtlinien zum Schutz von Bäumen und Vegetationsbeständen bei Baumaßnahmen
RStO: Richtlinie für die Standardisierung des Oberbaus von
Verkehrsflächen
TL BuB E-StB: Technische Lieferbedingungen für Böden und Baustoffe im
Erdbau des Straßenbaus
TL Fug-StB: Technische Lieferbedingungen für Fugenfüllstoffe in
Verkehrsflächen
Teil: Güteüberwachung, Teil: Ausführung von Oberflächenbehandlungen
TL Geok E-StB: Technische Lieferbedingungen für Geokunststoffe im Erdbau
des Straßenbaus
TL Gestein-StB: Technische Lieferbedingungen für Gesteinskörnungen im
Straßenbau
TL Pflaster-StB: Technische Lieferbedingungen für Bauprodukte zur
Herstellung von Pflasterdecken, Plattenbelägen und Einfassungen
TL SoB-StB: Technische Lieferbedingungen für Baustoffgemische und Böden
zur Herstellung von Schichten ohne Bindemittel im Straßenbau

TP BF-StB: Technische Prüfvorschriften für Boden und Fels im Straßenbau
TP Fug-StB: Technische Prüfvorschriften für Fugenfüllstoffe in
Verkehrsflächen

ZTV Baumpflege: Zusätzliche Technische Vertragsbedingungen und
Richtlinien für die Baumpflege
ZTV E-StB 17: Zusätzliche Technische Vertragsbedingungen und Richtlinien
für Erdarbeiten im Straßenbau
ZTV Fug-StB 15: Zusätzliche Technische Vertragsbedingungen und Richtlinien
für Fugen in Verkehrsflächen
ZTV La-StB Zusätzliche Technische Vertragsbedingungen und
Richtlinien für Landschaftsbauarbeiten im Straßenbau
ZTV Pflaster-StB 20: Zusätzliche Technische Vertragsbedingungen und
Richtlinien zur Herstellung von Pflasterdecken, Plattenbelägen und
Einfassungen
ZTV SoB-StB 20: Zusätzliche Vertragsbedingungen und Richtlinien für den Bau
von Schichten ohne Bindemittel im Straßenbau
ZTV-SA: Zusätzliche Technische Vertragsbedingungen und Richtlinien für
Sicherungsarbeiten an Arbeitsstellen an Straßen

Die Aufzählung der Normen bietet keinen Anspruch auf Vollständigkeit.

## Landschaftsarbeiten Urnenröhrenanlage
EP-Anteile: Löhne; Stoffe; Geräte; Sonstige

### Abschnitt 1 Baustelleneinrichtung

**1.10 Baustelle einrichten,**
*** Pauschalposition
Baustelle einrichten,
Geräte, Werkzeuge und sonstige Betriebsmittel, die zur
vertragsgemäßen Durchführung der Bauleistungen
erforderlich sind, auf die Baustelle
bringen, bereitstellen und -  soweit der Geräteeinsatz
nicht gesondert berechnet wird - betriebsfertig
aufstellen, einschl. der dafür notwendigen Arbeiten.
Die erforderlichen festen Anlagen herstellen. Baubüros,
Unterkünfte, Werkstätten, Lagerschuppen und dgl.,
soweit erforderlich, antransportieren, aufbauen und
einrichten.
Strom-, Wasser-, Fernsprechanschluss sowie
Entsorgungseinrichtungen und dgl. für die Baustelle,
soweit erforderlich, herstellen.
Bei Bedarf Zufahrtswege zur Baustelle sowie
Lagerplätze, sonstige Platzbefestigungen und Wege im
Baustellenbereich anlegen.
Oberbodenarbeiten, einschl. Beseitigen von Aufwuchs für
die Baustelleneinrichtung, soweit erforderlich,
ausführen.
Flächen beschaffen, sofern die vom AG zur Verfügung
gestellten nicht ausreichen.
Kosten für Vorhalten, Unterhalten und Betreiben der
Geräte, Anlagen und Einrichtungen einschl. Mieten,
Pacht, Gebühren und dgl. werden nicht mit dieser
Pauschale, sondern mit den Einheitspreisen der
betreffenden Teilleistungen vergütet.
Soweit nicht für bestimmte Leistungen (z.B.
Bedarfsleistungen) für das Einrichten der Baustelle
gesonderte Positionen im Leistungsverzeichnis enthalten
sind, gilt die Pauschale für alle Leistungen sämtlicher
Abschnitte des Leistungsverzeichnisses.
Menge: 1,000 psch

**1.20 Bauzaun auf-, um- und abbauen,**
Bauzaun auf- und abbauen,
auf unbefestigten Untergrund aufstellen,
vorhalten, mit Fortschreiten der Arbeiten umsetzen und
nach Abschluss der Arbeiten abbauen und beseitigen.
Zaunfelder aus transportablen Gitterfeldern,
Zaunoberkante über Boden 2 m.
Menge: 180,000 m

**1.30 Bauzaun vorhalten**
Bauzaun, auf unbefestigtem Untergrund, aus Einzelelementen mit verzinktem Stahlrohrrahmen und Vergitterung, mit Standfüßen, Zaunoberkante über Oberfläche Gelände 2 m, vorhalten,
Menge: 1800,000 mWo

**1.40 Bauvermessung durchführen,**
*** Pauschalposition
Bauvermessung durchführen,
Vermessungsarbeiten in Verbindung mit dem Bau der Wege,
Rasen- und Pflanzflächen sowie der Ausstattung,

Leistung einschließlich aller Nebenarbeiten sowie aller
notwendigen Materialien.
Menge: 1,000 psch

### Abschnitt 2 Vorbereitende Arbeiten/Bodenarbeiten

**2.10 Boden für Folgearbeiten profilgerecht lösen, Wege**
Boden bzw. Fels für Folgearbeiten lösen und entsorgen,
aus zukünftigen verbleibenden Wegeflächen, Breite bis
max. 1,60 cm,
profilgerecht lösen,
Abtragstiefe bis max. 50 cm,
Auffüllung aus humosen, schluffigen Feinsanden,
Lagerungsdichte: locker/mitteldicht,
Bodenklasse 3,
Bodengruppe nach DIN 18196: SE,
Herstellung des Planums wird gesondert vergütet.
Boden laden und zur Deponie/Entsorgungsstelle
transportieren und entsorgen,
Der Nachweis der fachgerechten Entsorgung ist
unmittelbar zu erbringen.
Mengenermittlung nach Abtragsprofilen.
Menge: 700,000 m3

**2.20 Boden Graben Wasserversorgungsltg lösen lagern T bis 1,25m GU**
STLB-Bau 2025-10 002
Boden der Gräben für Wasserversorgungsleitungen, profilgerecht lösen, seitlich lagern, Abfall ist nicht gefährlich, Werte gemäß Ersatzbaustoffverordnung 2023 sind eingehalten, Charakterisierung Bodenmaterial Klasse BM-0 Sand nach EBV 2023, Anlage 1, Tabelle 3, Verbau wird gesondert vergütet, Aushubtiefe bis 1,25 m,
Homogenbereich 1, mit einer Bodengruppe, Bodengruppe 1 GU DIN 18196 (Kies-Schluff-Gemisch), Tiefe oberer Horizont des Homogenbereiches von 0 m, Tiefe unterer Horizont des Homogenbereiches bis 2 m,
Baumaßnahme der Geotechnischen Kategorie 1 DIN 4020,
- Konsistenz DIN EN ISO 14688-1 fest.
Menge: 20,000 m

**2.30 Zulage Handarbeit**
Zulage Handarbeit,
zu Pos. 3.1 und 3.3 für Bodenaushub mit Hand,
im Wurzelbereich und/oder auf besondere Anweisung des
AG.
Menge: 8,000 m3

**2.40 Baumstubben entfernen**
Baumstubben von gefällten Fichten entfernen
Menge: 5,000 St

**2.50 Untersuchung Abfalldeklaration**
STLB-Bau 2025-10 087
Untersuchung zur Abfalldeklaration nach Maßgabe der Entsorgungsanlage, abgerechnet wird nach Anzahl Laborberichte, einschl. Bewertung der Analyseergebnisse, Probenahme wird gesondert vergütet, Ausführung gemäß Zeichnung.
Menge: 2,000 St

**2.60 Bodenprobe aus Haufwerken LAGA PN 98 200-300m3**
STLB-Bau 2025-10 087
Entnahme von Bodenproben aus Haufwerken, nach LAGA PN 98, einschl. Protokoll, Volumen über 200 bis 300 m3, abgerechnet wird je Haufwerk.
Menge: 2,000 St

### Abschnitt 3 Flächenbefestigung

**3.10 Planum herstellen,**
Planum herstellen,
für "Wege und Platzflächen"
Auf- und Abtrag bis 5 cm,
Verformungsmodul Ev2  45 MN/qm,
zulässige Abweichung von der Nennhöhe +/- 2 cm,
Ebenheit: +/- 3 cm unter der 4-m-Latte,
Massenausgleich im Bereich des Planums.
Menge: 480,000 m2

**3.20 Nachverdichten von Flächen,**
Nachverdichten von Flächen,
in Wege und Pflasterflächen,
Bodenklasse 1 bis 3 DIN 18300,
Verdichtungsgrad DPr mind. 97 %.
Menge: 480,000 m2

**3.30 Güteüberwachtes Baustoffgemisch als Schottertragschicht liefern und einbauen,**
Güteüberwachtes Baustoffgemisch als Schottertragschicht
liefern und einbauen,
in wassergebundener Wegedecke (nicht befahrbar)
herstellen und verdichten,
Schottertragschicht aus Naturstein-Mineralstoffgemisch
gemäß TL SoB-StB 04 liefern und nach ZTVSoB-StB 04
einbauen,
Körnung 0/32 mm,
Schichtdicke 40 cm,
Verformungsmodul Ev2  60 MN/qm,
Wasserdurchlässigkeitsbeiwert kf mind. 5,4 x 10-5 m/s,

Verdichtungsgrad DPr mind. 97 %,
zulässige Abweichung von der Nennhöhe +/- 2 cm,
Ebenheit: +/- 2 cm unter der 4-m-Latte,abgerechnet wird
nach bearbeiteter Fläche,
abgerechnet wird nach bearbeiteter Fläche.
Menge: 200,000 m3

**3.40 Dynamische Schicht liefern und herstellen,**
Dynamische Schicht,
als wasserregulierende Funktionslage liefern und
herstellen,
Feinplanum herstellen +/- 2 cm, bei bindigen Böden +/-
4 cm unter der 4 m Latte.
nach DIN 18035-5 und FLL,
Körnung 0/16 mm aus Edelsplitten, Edelbrechsandenund
auf die Gesteinsart abgestimmten Natursanden, ohne
Zusatz von freiem Kalk oder Lehm liefern und einbauen.
Schichtdicke von 6 cm im verdichteten Zustand, einschl.
Anarbeiten an die Wegekanten,
maximaler Feinkornanteil 7 Mass.-%,
Einbaubreite bis 1,60 m,
Ebenheit: +/- 15 mm unter der 4-m-Latte,
Abweichung von der Nennhöhe: +/- 15 mm,
Gefälle entsprechend der Deckschicht,
Verformungsmodul Ev2  80 MN/qm,
Vor der Nachverdichtung ist die Fläche zu wässern.
Die Nachverdichtung hat dynamisch zu erfolgen.
Geforderter Verdichtungsgrad DPr = 97%.
Material: reiner Naturbaustoff mit gleich bleibender
Sieblinie aus Hartsteinsplitt (Granit > 60% und < 70%)
und abgestuften zum Hartsteinsplitt passenden
Sand-Kiesgemisch.
Produkt: HanseMineral,
Liefernachweis: HanseGrand, Haaßeler Kamp 3, 27446
Selsingen, Tel: 04284 - 92 68 5 0, Fax 04284 - 92 68
59, E-Mail@hansegrand.de,Internet: www.hansegrand.eu
oder gleichwertig:

Hersteller / Typ: '..................................................' vom Bieter einzutragen
Menge: 440,000 m2

**3.50 Wegedeckschicht liefern und herstellen,**
Wegedeckschicht liefern und herstellen,
Wegedeckschicht nach DIN 18035-5 und FLL liefern und
einbauen, einschl. Anarbeiten an die Wegekanten.
Körnung 0/5 bis 0/8 mm aus Edelsplitten,
Edelbrechsanden und auf die Gesteinsart abgestimmten
Natursanden, ohne Zusatz von freiem Kalk oder Lehm,
Wasserdurchlässigkeit  3,6 l/m2*h,
Einbaubreite bis 1,60 m,
Einbaustärke: 4 cm in verdichtetem Zustand,
Ebenheit: +/- 1 cm unter der 4-m-Latte,
Abweichung von der Nennhöhe: +/- 1 cm.
Oberflächenscherfestigkeit: 70 kN/m" - 150 kN/m"
Vor der Nachverdichtung ist die Fläche zu wässern.
Nachverdichtung durch Walzen, empfohlenes Walzgewicht
0,8-0,2 t,
Geforderter Verdichtungsgrad DPr 97 %.
Material reiner Naturbaustoff mit gleich bleibender
Sieblinie aus Hartsteinsplitt (Granit > 60% und < 70%)
und abgestuften zum Hartsteinsplitt  passenden
Sand-Kiesgemisch, farblich zur dynamischen Schicht
passend.
Farbe: wird im Rahmen einer durchzuführenden
Bemusterung auf der Baustelle festgelegt.
Produkt: HanseGrand,
Liefernachweis: HanseGrand, Haaßeler Kamp 3, 27446
Selsingen, Tel: 04284 - 92 68 5 0, Fax 04284 - 92 68
59, E-Mail@hansegrand.de,Internet: www.hansegrand.eu
oder gleichwertig:

Hersteller / Typ: '..................................................' vom Bieter einzutragen

Fertigstellungspflege (nach DIN 18035  5)
Im Regelfall reichen zur Erzielung des abnahmefähigen
Zustandes nachstehend aufgeführte Leistungen aus:
  Wässern, so das der Belag im Wechsel durchdringend
nass wird und danach oberflächig abtrocknet
  In der Abtrocknungsphase ist im erdfeuchten Zustand
im Wechsel versetzt zu walzen, dabei ist ein Abscheren
und das Verschieben von Deckenmaterial zu vermeiden
  Egalisieren (Wiederherstellen der Ebenheit). Dabei
ist das Verschieben des Deckenmaterials zu vermeiden.
Diese Fertigstellungspflege ist solange zu wiederholen,
bis die geforderte Scherfestigkeit gegeben ist. Im
Regelfall, je nach Witterung, 3-5 Wochen. Sämtliche
o. g. Arbeiten sind als Gesamtpreis / m2 zu
kalkulieren.
Menge: 440,000 m2

**3.60 Granitkleinsteinpflaster als Randstein herstellen,**
Granitkleinsteinpflaster als Randstein herstellen,
zweireihig,
aus Granitkleinsteinpflaster,
Nennmaß: 80/100 mm,
Abweichung von Nenn-Flächenmaßen: 5-15 mm,
Abweichung von Nenn-Dicke: 5-15 mm,
Farbe: grau,
Pflasterverband: in Reihe,
Bettung aus Beton C20/25, Dicke 10 cm,
mit einseitiger Rückenstütze aus Beton C 20/25,
Es ist ein gleichmäßiges Fugenbild herzustellen.
Fugen in Beton herstellen
Menge: 290,000 m

**3.70 Einfassung aus Stahl herstellen,**
Einfassung aus Stahl herstellen,
für Traufkante, Weg- und Rasenflächen,
aus Flachstahl, Stahlerdliner,
liefern und 2 cm über OK Rasen-/Beetplanum und
geradlinig einbauen,
Flachstahlkanten ohne Grat,
Material: Stahl-feuerverzinkt nach DIN EN,
Flachstahl 100x4 mm, in Einzellängen von ca. 300 cm,
mit angeschweißten Gabelverbindungslaschen,
mit im Abstand von 1,0 m rechtwinklig angeschweißten
Flachstahlprofilen (200x6mm) zur Verankerung im
Erdreich,
einschließlich zusätzlicher Erdanker,
einschl. aller Neben- u. Anpassarbeiten, Eckpunkte.
Produkt: Tiergartenband®
Liefernachweis: Fröhlich Metallgesell. mbH, Mühlenstr.
17, 14558 Nuthetal-Saarmund, Tel.: 033200/85868, Fax:
03222/1093659, E-Mail: info@tiergartenband.de,
Internet: www.tiergartenband.de,
oder gleichwertig.

Hersteller / Typ: '..................................................' vom Bieter einzutragen
Menge: 324,000 m

**3.80 Lastplattendruckversuch für Planum durchführen,**
Lastplattendruckversuch für Planum durchführen,
als Eigenüberwachung mit Fallplatte,
Verformungsmodul EV2 45 MN/qm,
Dokumentation und Auswertung vor Weiterführung der
Arbeiten dem Bauüberwacher vorlegen,
Kontrollstellen werden vom AG festgelegt.
Menge: 3,000 St

**3.90 Lastplattendruckversuch für Schottertragschicht durchführen,**
Lastplattendruckversuch für Schottertragschicht
durchführen,
als Eigenüberwachung mit Fallplatte,
Verformungsmodul EV2 60 MN/qm,
Dokumentation und Auswertung vor Weiterführung der
Arbeiten dem Bauüberwacher vorlegen,
Kontrollstellen werden vom AG festgelegt.
Menge: 3,000 St

**3.100 Lastplattendruckversuch für dynamische Schicht durchführen**
Lastplattendruckversuch für dynamische Schicht durchführen
Lastplattendruckversuch für dynamische Schicht
durchführen,
als Eigenüberwachung mit Fallplatte,
Verformungsmodul EV2 80 MN/qm,
Dokumentation und Auswertung vor Weiterführung der
Arbeiten dem Bauüberwacher vorlegen,
Kontrollstellen werden vom AG festgelegt.
Menge: 3,000 St

### Abschnitt 4 Sprinkleranlage zur Bewässerung

**4.10 Versenkregneranlage und Tropfschlauchleifern und einbauen**
Halbautomatsiche Bewässerungsanlage Fa. Hunter o.glw. liefern,
bestehend aus:
Versenkregneranlage und Tropfschlauch
1.Stk. Ventilkasten mit 8Stk. Ventile 24Volt, davon:
6 Stk. für Versenkregner Typ PGJ
2 Stk. für Tropfleitung Pflanzflächen
Tropfleitung 33cm Tropferabstand liefern ca.146m mit 4
Übergangsstücken zur Wegequerung,
Lieferung und Montage von HC Steuergerät mit App Funktion und
Möglichkeit webgesteuertem Zugriff auf Wetterstationen,
Steuergerät HUNTER HYDRAWISE PHC-1201-E o.glw,,
Ventilanschluß mit Absperreinrichung Druckluft,
ca. 350m Regnerversorgungsleitungen aus Trinkwasserrohr 25mm Ø
in Teilstücken,
27Stk. Anbohrschellen und 27Stk.Regneranschlußleitung,
27Stk.Versenkregner Typ PGJ mit entsprechender Wurfdüse,
inkl. 6PE Stopfen 25mm,
inkl. 16PE Winkel 25mm / 90Grad
inkl. 3PE 25mm Tstück
1Stk. Anschlussverbindung an vorhandener Rohranlage bauseits an
der Friedhofs-Wasseranlage einbinden (...Anschluss bauseits
benennen...),
inkl. erforderlicher Erdarbeiten,
inkl. einstellen Bewässerungsanlage und Testlauf für Übergabe

Hersteller / Typ: '..................................................' vom Bieter einzutragen
Menge: 1,000 St

### Abschnitt 5 Vegetationstechnische Bodenarbeiten

**5.10 Füllboden liefern, einbauen und verdichten**
Füllboden liefern, einbauen und verdichten
Liefern, Einbauen und lagenweise Verdichten von Füllboden zur Herstellung einer tragfähigen Unterlage für eine Rasenfläche.
Der Füllboden ist überwiegend mineralisch, steinarm (Steingröße ≤ 60 mm), frei von Bauschutt, Wurzeln, Störstoffen und organischen Grobanteilen.
Einbau in Lagen von max. 20 cm Dicke, Verdichtung jeder Lage mit geeignetem Gerät (z.B. Rüttelplatte) auf einen gleichmäßigen Verdichtungsgrad zur Vermeidung späterer Setzungen.
Herstellen der geforderten Planumshöhen und des vorgesehenen Gefälles.
Ev2 > 45 MN/m²
Menge: 180,000 m³

**5.20 Übergangsschicht aus verbessertem Füllboden herstellen**
Übergangsschicht aus verbessertem Füllboden herstellen
Liefern bzw. Vorbereiten, Einbauen und Verdichten einer Übergangsschicht zwischen Füllboden und Oberboden über zukünftiger Rasenfläche.
Herstellen einer ca. 10 cm starken Schicht aus verbessertem Füllboden (z.B. vorhandener Füllboden mit Sandanteil gemischt), steinarm, frei von Bauschutt, Wurzeln und sonstigen Störstoffen.
Einbau in gleichmäßiger Schichtdicke, Verdichtung mit geeignetem Gerät, Herstellung der Sollhöhe und des Gefälles als Unterlage für den Oberboden.
Ev2 > 45 MN/m²
Menge: 90,000 m³

**5.30 Oberboden für Rasenfläche liefern, einbauen und feinplanieren**
Oberboden für Rasenfläche liefern, einbauen und feinplanieren
Liefern, Einbauen und Herstellen einer durchwurzelbaren Rasentragschicht (Oberboden) für die spätere Ansaat einer Rasenfläche.
Mächtigkeit im Mittel ca. 20–25 cm. Der Oberboden ist humos, gut krümelig, steinarm (Steingröße ≤ 30 mm), frei von Bauschutt, Wurzeln, Unrat und sonstigen Störstoffen.
Bei Bedarf ist der Oberboden mit Sand und strukturverbessernden Zuschlägen (z.B. Kompost, nach Anweisung der Bauleitung) zu mischen, um eine ausreichende Wasserdurchlässigkeit und Standfestigkeit der Rasentragschicht zu gewährleisten.
Einbau, leichtes Anwalzen, Herstellen eines ebenen, trittfesten Feinplanums mit dem geforderten Gefälle, geeignet für die anschließende Raseneinsaat.
Menge: 180,000 m³

**5.40 Planum für Pflanzfläche herstellen,**
Planum für Pflanzfläche herstellen,
zulässige Abweichung von der Sollhöhe 5 cm,
Anschlüsse an Wege, Plätze und sonstige Beläge 2 cm
unter Belagoberfläche,
Steine, Fremdkörper, Unkraut und schwer verrottbare
Pflanzenteile ablesen,
zur zugelassenen Entsorgungsstelle/Deponie
transportieren und entsorgen,
Bodengruppe 4 bis 6 DIN 18915 Teil 1,
Abrechnung nach Aufmaß.
Menge: 85,000 m2

### Abschnitt 6 Bäume

**6.10 Dachplatanen (Platanus hispanica, Dachform) in Baumschulqualität liefern.**
Dachplatanen (Platanus hispanica, Dachform) in Baumschulqualität liefern.
Stamm auf Hochstamm erzogen, Stammhöhe ca. 2,50 m, mit aufgeastetem, geradem Stamm und dachförmig erzogener Krone.
Pflanzen mit gut durchwurzeltem Ballen bzw. Container, sorten- und artrein, frei von Schädlings- und Krankheitsbefall, mit fachgerechtem Rückschnitt gemäß Anweisung der Bauleitung.
Anlieferung bis zur Baustelle einschließlich Verladen, Transport und Abladen.
Menge: 18,000 St

**6.20 Baumbefestigung als Dreibock für neu zu pflanzende Dachplatane**
Baumbefestigung als Dreibock für neu zu pflanzende Dachplatane, Stammhöhe ca. 2,50 m, zur Sicherung gegen Windlasten.
Leistung:

Liefern und Einbauen von 3 Holz Baumpfählen, Kiefer, rund gefräst, gespitzt und gefast, Länge ca. 2,50 m, Pfahldurchmesser mind. 8 cm.

Pfähle als Dreibock um den Stamm angeordnet, im oberen Bereich mit Halbrundholz Querriegel(n) (ca. 2,50 m lang, ca. 6 cm breit) statisch verbunden.

Anbindung des Stamms mit verrottungsfreiem Baumgurt (kein Draht), höhenverstellbar, spannungsfrei, Schutz vor Scheuerstellen.

Pfähle mit ausreichender Einbindetiefe gemäß Bodenaufbau (Dach/Pflanzgrube) zur sicheren Standsicherheit, inklusive fachgerechtem Verdichten des Umfeldes.

Kontrolle und ggf. Nachspannen der Gurte nach Pflanzung.
Menge: 18,000 St

### Abschnitt 7 Pflanzarbeiten Buschrosen

**7.10 Pflanzfläche herrichten, Kreisbeet**
Pflanzfläche herrichten, Kreisbeet
Durchmesser: 2,00 m (Fläche ca. 3,14 m²)
Rigolen des Bodens bis40 cm Tiefe,
Steine und Unkrautwurzeln entfernen,
Boden auflockern und einebnen,
ggf. vorhandenen Oberboden einarbeiten.
Einheit: m²
Menge: 28,269 Stück a 3,14 m²
Menge: 28,260 m²

**7.20 Pflanzsubstrat liefern und einbauen**
Pflanzsubstrat liefern und einbauen
Hochwertiges Rosensubstrat nach DIN EN 13041,
pH-Wert 6,0–6,5, humusreich,
Einbaudicke mind. 30 cm,
Lieferung und gleichmäßiges Einarbeiten
in die vorbereitete Pflanzfläche.

Einheit: m³
Menge:  0,95 m³
Menge: 28,260 m²

**7.30 Strauchrose / Buschrose, rotblühend, insektenfreundlich,**
Strauchrose / Buschrose, rotblühend, insektenfreundlich,
einfach bis halbgefüllt blühend (offen zugängliche Blüte
für Bienen und Insekten).

Sorte: z. B. „Lübecker Rotspon", „Knock Out Red",„Rotilia" oder gleichwertig gemäß nachfolgenden Anforderungen.

Anforderungen Qualität und Größe:
- Liefergröße / Anfangshöhe: mind. 120 cm
- Wuchshöhe im Endzustand: mind. 200 cm
- Wuchsform: stark wachsend, buschig, aufrecht
- Qualität: Container C 5 oder wurzelnackt
- Triebe: mind. 3–5 kräftige, verholzte Triebe
- Frei von Schädlingen und Pflanzenkrankheiten
  (insbesondere Sternrußtau, Echtem Mehltau, Blattläusen)
- ADR-geprüft oder gleichwertige Gesundheitsprüfung
  empfohlen

Insektenfreundlichkeit:
- Blüte einfach oder halbgefüllt
  (Staubgefäße für Bestäuber erreichbar)
- Nektarreich, möglichst mehrfachblühend (Remontant)
- Keine stark gefüllten Blüten ohne Pollenzugang

Lieferung und Nachweis:
- Herkunftsnachweis gemäß § 14 PflSchG
- Pflanzengesundheitszeugnis / Qualitätszertifikat
- FLL-Gütezeichen oder RAL-Gütezeichen Baumschulpflanzen
- Lieferschein mit Sortenbezeichnung, Qualität, Stückzahl
- Bei Abgabe Datenblatt mit abzugeben

Pflanzzeit: Oktober–November oder März–April
  (wurzelnackt); ganzjährig (Container)

Einheit: Stück (St.)
Menge: 9,000 St

**7.40 Strauchrose / Buschrose, weißblühend, insektenfreundlich,**
Strauchrose / Buschrose, weißblühend, insektenfreundlich,
einfach bis halbgefüllt blühend (offen zugängliche Blüte
für Bienen und Insekten).

Sorte: z. B. „Schneeflocke", „White Knock Out®", „Paulii" oder gleichwertig gemäß nachfolgenden Anforderungen.

Anforderungen Qualität und Größe:
- Liefergröße / Anfangshöhe: mind. 120 cm
- Wuchshöhe im Endzustand: mind. 200 cm
- Wuchsform: stark wachsend, buschig, aufrecht
- Qualität: Container C 5 oder wurzelnackt
- Triebe: mind. 3–5 kräftige, verholzte Triebe
- Frei von Schädlingen und Pflanzenkrankheiten
  (insbesondere Sternrußtau, Echtem Mehltau, Blattläusen)
- ADR-geprüft oder gleichwertige Gesundheitsprüfung
  empfohlen

Insektenfreundlichkeit:
- Blüte einfach oder halbgefüllt
  (Staubgefäße für Bestäuber erreichbar)
- Nektarreich, möglichst mehrfachblühend (Remontant)
- Keine stark gefüllten Blüten ohne Pollenzugang

Lieferung und Nachweis:
- Herkunftsnachweis gemäß § 14 PflSchG
- Pflanzengesundheitszeugnis / Qualitätszertifikat
- FLL-Gütezeichen oder RAL-Gütezeichen Baumschulpflanzen
- Lieferschein mit Sortenbezeichnung, Qualität, Stückzahl
- Bei Abgabe Datenblatt mit abzugeben

Pflanzzeit: Oktober–November oder März–April
  (wurzelnackt); ganzjährig (Container)

Einheit: Stück (St.)
Menge: 9,000 St

**7.50 Buschrosen pflanzen –2 Stück (rot + weiß)**
Buschrosen pflanzen –2 Stück (rot + weiß)
Pflanzen der zwei Buschrosen innerhalb des
Kreisbeetes (Ø 2,00 m), Pflanzabstand zwischen
den Pflanzen ca. 50–60 cm (Beetmitte versetzt),
sodass ein Ineinanderwachsen beider Sträucher
gefördert wird.

Leistungsumfang:
- Pflanzlöcher ausheben, Durchmesser
  und Tiefe mind. 2× Ballengröße
- Auflockerung der Pflanzlochsohle
- Einbau von Langzeitdünger (Rosendünger)
  in die Pflanzgrube, mind. 50 g/Pflanze
- Einpflanzen der Rosen fachgerecht,
  Veredelungsstelle ca. 5–10 cm
  unter Geländeoberkante
- Andrücken des Bodens, Gießrand anlegen
- Erstanwässerung mind. 30 l je Pflanze
- Rückschnitt auf pflanzgerechte Form

Einheit: Stück
Menge:  2
Menge: 18,000 St

**7.60 Abdeckmulch liefern und aufbringen**
Abdeckmulch liefern und aufbringen
Rindenmulch, Körnung 20–40 mm,
Schichtdicke 5–7 cm, auf der gesamten
Pflanzfläche des Kreisbeetes gleichmäßig
aufgebracht, frei von Schadstoffen,
zurUnkrautunterdrückung und
Feuchtigkeitsspeicherung.

Einheit: m²
Menge:  3,14 m²
Menge: 28,260 m²

### Abschnitt 8 Solitärgehölze

**8.10 Aesculus parviflora liefern,**
Strauch-Kastanie liefern,
Solitär, 4xv., mDb, 100-125 cm.
Menge: 2,000 St

**8.20 Spiraea cinerea `Grefsheim´ liefern,**
Weiße Rispen-Spiere `Grefsheim´ liefern,
Solitär, 3xv., mDb/Co, 100-125 cm.
Menge: 5,000 St

**8.30 Taxus x media `Hicksii´ liefern,**
Becher-Eibe `Hicksii´ liefern,
Solitär, 4xv., mDb, 150-175 cm.
Menge: 5,000 St

**8.40 Hydrangea quercifolia liefern,**
Eichenblatt-Hortensie liefern,
Solitär, 4xv., mDb/Co, 100-125 cm.
Menge: 2,000 St

### Abschnitt 9 Stauden und Gräser

**9.10 Geranium x magnificum `Rosemoor´ liefern,**
Storchenschnabel `Rosemoor´ liefern,
P 0,5.
Menge: 76,000 St

**9.20 Lysimachia ciliata `Firecracker´ liefern,**
Felberich `Firecracker´ liefern,
P 0,5.
Menge: 12,000 St

**9.30 Heuchera Hybride `Plum Pudding´ liefern,**
Purpurglöckchen `Plum Pudding´ liefern,
P 0,5.
Menge: 32,000 St

### Abschnitt 10 Pflanz- und Saatarbeiten

**10.10 Eiben-Hecke anpflanzen, 100 bis 120 cm,**
Gehölz pflanzen, 100 bis 120 cm,
Pflanzloch herstellen,
dabei Ober- und Unterboden getrennt ausheben, lagern
und entsprechend Ausbau wieder einbauen,
brauchbaren Boden wieder verwenden,
überschüssigen Boden seitlich einplanieren.
Entsorgen von ungeeignetem Boden wird gesondert
vergütet (Pos. 4.7).
Wasserspeichergranulat (Pos. 1.6) mit geeigneten Boden
mischen und in Pflanzgruben/-löchern einbauen.
Gehölz = Strauch, Höhe über 100 bis 120 cm, mit
Ballen/Container,
Pflanzung auf Fläche mit einer Neigung flacher als 1:4,

in vorbereitete Pflanzfläche,
Gehölz liefern wird gesondert vergütet.

Lieferung Wasserspeichergranulat wird gesondert
vergütet.
Menge: 148,000 m

**10.20 Eiben-Hecke liefern**
Zusatzposition zu 09.0010
Menge: 370,000 St

**10.30 Pflanzfläche nach dem Pflanzen lockern,**
Pflanzfläche nach dem Pflanzen lockern,
Tiefe der Lockerung 3 cm,
Unkraut und schwer verrottbare Pflanzenteile ablesen,
Material aufnehmen, transportieren und entsorgen,
Abgerechnet wird nach Wiegescheinen.
Deponie nach Wahl des AN.
Menge: 253,000 m2

**10.40 Ermittlung des Stickstoffgehaltes des Bodens,**
*** Pauschalposition
Ermittlung des Stickstoffgehaltes des Bodens,
vor der Mulchung,
Probenentnahme mind. 4,
Mischprobe herstellen und mind. 4 Proben untersuchen,
Festlegen der Höhe der N-Gabe nach Ermittlung des
N-Gehaltes des Bodens und des N-Bedarfs der Pflanzen.
Menge: 1,000 psch

### Abschnitt 11 Pflanz- und Saatarbeiten

**11.10 Solitärgehölz pflanzen,**
Solitärgehölz pflanzen,
Pflanzloch herstellen,
dabei Ober- und Unterboden getrennt ausheben, lagern
und entsprechend Ausbau wieder einbauen,
brauchbaren Boden wieder verwenden,
überschüssigen Boden seitlich einplanieren.
Entsorgen von ungeeignetem Boden wird gesondert
vergütet (Pos. 7.7).
Bodenverbesserungsstoffe der Pos. 2.5 bis 2.7 mit
geeigneten Boden mischen und in Pflanzgruben/-löchern
einbauen.
Gehölz = Solitär, 150-175 cm, mit Ballen,
Pflanzung auf Fläche mit einer Neigung flacher als 1:4

Pflanzlochgröße: doppelte Größe des Ballens,

Gießrand herstellen,
Gehölz liefern wird gesondert vergütet.

Lieferung Bodenverbesserungsstoffe und
Wasserspeichergranulat werden gesondert vergütet.
Menge: 5,000 St

**11.20 Solitärgehölz pflanzen,**
Solitärgehölz pflanzen,
Pflanzloch herstellen,
dabei Ober- und Unterboden getrennt ausheben, lagern
und entsprechend Ausbau wieder einbauen,
brauchbaren Boden wieder verwenden,
überschüssigen Boden seitlich einplanieren.
Entsorgen von ungeeignetem Boden wird gesondert
vergütet (Pos. 7.7).
Bodenverbesserungsstoffe der Pos. 2.5 bis 2.7 mit
geeigneten Boden mischen und in Pflanzgruben/-löchern
einbauen.
Gehölz = Solitär, 100-125 cm, mit Ballen,
Pflanzung auf Fläche mit einer Neigung flacher als 1:4

Pflanzlochgröße: doppelte Größe des Ballens,

Gießrand herstellen,
Gehölz liefern wird gesondert vergütet.

Lieferung Bodenverbesserungsstoffe und
Wasserspeichergranulat werden gesondert vergütet.
Menge: 9,000 St

**11.30 Staude/Gras pflanzen,**
Staude/Gras pflanzen,
Pflanzloch herstellen,
in vorbereitete Pflanzfläche,
überschüssigen Boden seitlich einplanieren.
Pflanze: Staude/Gras, Tb,
Pflanzung auf Fläche mit einer Neigung flacher als 1:4,

Pflanze liefern wird gesondert vergütet.

Lieferung Bodenverbesserungsstoffe und
Wasserspeichergranulat werden gesondert vergütet.
Menge: 120,000 St

**11.40 Pflanzscheibe mulchen,**
Pflanzscheibe mulchen,
der Gehölze,
mit Rindenmulch, RAL-gütegesichert (Nachweis ist vor
Lieferung vorzulegen),
gleichmäßig dick mulchen,
Körnung 10-40 mm,
Dicke der Mulchdecke über 5 bis 8 cm,
Feststellung der Dicke 3 Wochen nach Andeckung,
Abrechnung nach Aufmaß.
Menge: 34,000 St

**11.50 Mulchen der Pflanzflächen,**
Mulchen der Pflanzflächen,
Gräser und Stauden,
mit Rindenmulch/-humus, RAL-gütegesichert (Nachweis ist
vor Lieferung vorzulegen),
gleichmäßig dick mulchen,
Körnung 10-25 mm,
Dicke der Mulchdecke über 3 bis 5 cm,
Feststellung der Dicke 3 Wochen nach Andeckung,
Abrechnung in der Abwicklung.
Menge: 240,000 m2

**11.60 Verankerung für Solitär herstellen,**
Verankerung für Solitär herstellen,
Pflanzenverankerung mit Baumpfahl,
schräg,
Pfahl weißgeschält, Pfahllänge 200 cm,
Zopfdicke 6/8 cm,
Bindegut aus Kokosstrick.
Menge: 14,000 St

**11.70 Rasen liefern und säen,**
Rasen liefern und säen,
mit Regel-Saatgutmischung RSM 2.3: Gebrauchsrasen -
Spielrasen,
in einem Arbeitsgang ausbringen, flach einarbeiten und
andrücken,
Saatgutmenge 25 g/m2,
Abrechnung nach Aufmaß.
Menge: 975,000 m2

### Abschnitt 12 Fertigstellungspflege (DIN 18916)

*Hinweis*
Anmeldung und Kontrolle der Pflege- und Wässerungsgänge

Alle Pflege- und Wässerungsgänge sind bis 48 h vor
Durchführung taggenau schriftlich bei der örtlichen
Bauüberwachung anzumelden.
Bei der Entnahme von Wasser für die Wässerung der
Pflanzen im Rahmen der Pflegearbeiten ist ein
entsprechender Wasserzähler vorzuschalten. Das
kontrollierte Ablesen vor und nach Abschluss der
Entnahme erfolgt durch das Friedhofspersonal.

**12.10 Lockern und säubern der Gehölzflächen und Baumscheiben,**
Lockern und säubern der Gehölzflächen und Baumscheiben,
trockene Triebe abschneiden, Verankerungen richten,
Fläche von Unkraut, Steinen ab 5 cm Durchmesser und
sonstigem Unrat säubern.
Anfallendes Material wird Eigentum des AN und ist zu
beseitigen.
Bearbeitungstiefe unter Beachtung der jeweiligen
Pflanzenart, im Mittel 2 bis 3 cm.
Anzahl der Säuberungen 8, bis zur Abnahme,
Abrechnung nach Aufmaß und in der Abwicklung.
Menge: 194,000 m2

**12.20 Unerwünschten Aufwuchs in Gras- und Staudenflächen entfernen,**
Unerwünschten Aufwuchs in Gras- und Staudenflächen
entfernen,
regelmäßige Flächenkontrolle,
Unkrautentfernung vor Samenbildung,
Anfallendes Material wird Eigentum des AN und ist zu
beseitigen.
Lockern der Fläche unter Beachtung der jeweiligen
Pflanzenart.
Anzahl der Arbeitsgänge: mind. 12 (ca. alle 2 Wochen),
Abrechnung nach Aufmaß und in der Abwicklung.
Menge: 391,000 m2

**12.30 Durchputzen der Gras- und Staudenflächen,**
Durchputzen der Gras- und Staudenflächen,
abgeblühte und abgestorbene Pflanzenteile abschneiden,
Anfallendes Material wird Eigentum des AN und ist zu
beseitigen.
Anzahl der Arbeitsgänge: 2,
1. Rückschnitt (Februar/März)
2. selektiver Remontierschnitt der vorsommerblühenden
Arten,
Abrechnung nach Aufmaß und in der Abwicklung.
Menge: 391,000 m2

**12.40 Großgehölz (Hochstamm und Solitär) wässern,**
Großgehölz (Hochstamm und Solitär) wässern,
Wasser liefern,
Menge je Arbeitsgang/St. 100 l,
Anzahl der Gehölze: 8 St. Hochstämme und 11 St.
Solitärgehölze,
Anzahl der Arbeitsgänge ist abhängig von den
natürlichen Niederschlägen. Die Arbeitsgänge erfolgen
jeweils nach Vereinbarung mit dem AG.
8 Arbeitsgänge.
Abrechnung je Arbeitsgang.
Menge: 19,200 m3

**12.50 Buschrosen**
Fertigstellungspflege Buschrosen
Pflege der gepflanzten Buschrosen über
eine Vegetationsperiode nach VOB/C
ATV DIN 18916, einschließlich:
- Wässern nach Bedarf, mind. 3× wöchentlich
  in Trockenperioden (je 20 l/Pflanze)
- Düngung mind. 2× pro Saison
  mit geeignetem Rosendünger
- Unkrautbeseitigung im Kreisbeet mind.
  monatlich während der Vegetationszeit
- Kontrolle auf Schädlinge und Krankheiten(Mehltau, Blattläuse, Sternrusstau)
- Ggf. Behandlungsmaßnahmen mit
  zugelassenen Pflanzenschutzmitteln
- Abschlussdokumentation mit Fotos

Einheit: Pausch.
Menge:  1
Menge: 18,000 St

**12.60 Wässern der Gehölzflächen,**
Wässern der Gehölzflächen,
Wasser liefern,
Menge je Arbeitsgang/m2 20 l,
Flächengröße: 170 m2.
Anzahl der Arbeitsgänge ist abhängig von den
natürlichen Niederschlägen.
Die Arbeitsgänge erfolgen jeweils nach Vereinbarung mit
dem AG,
Anzahl der Wässerungsgänge 8,
Abrechnung je Arbeitsgang.
Menge: 27,200 m3

**12.70 Wässern der Gräser- und Staudenflächen,**
Wässern der Gräser- und Staudenflächen,
Wasser liefern,
Menge je Arbeitsgang/m2 15 l,
Flächengröße: 391 m2.
Anzahl der Arbeitsgänge ist abhängig von den
natürlichen Niederschlägen.
Die Arbeitsgänge erfolgen jeweils nach Vereinbarung mit
dem AG,
Anzahl der Wässerungsgänge 8,
Abrechnung je Arbeitsgang.
Menge: 46,920 m3

**12.80 Ermittlung des Stickstoffgehaltes des Bodens,**
*** Pauschalposition
Ermittlung des Stickstoffgehaltes des Bodens,
mit Beginn der Vegetationsperiode,
Probenentnahme mind. 4,
Mischprobe herstellen und mind. 4 Proben untersuchen,
Festlegen der Höhe der N-Gabe nach Ermittlung des
N-Gehaltes des Bodens und des N-Bedarfs der Pflanzen.
Menge: 1,000 psch

**12.90 Düngung der Gras- und Staudenflächen,**
Düngung der Gras- und Staudenflächen,
in den Boden einarbeiten,
Dünger nach Probeergebnis (Pos. 8.7) liefern,
gleichmäßig aufbringen und einarbeiten.
Die Pflege beinhaltet 1 Arbeitsdurchgang.
Abrechnung nach ausgeführten Arbeitsgängen.
Gemeinsame Begehung mit der BL und Liefernachweis  nach
dem Pflegedurchgang ist zur Anerkennung der Leistung
notwendig.
Menge: 391,000 m2

### Abschnitt 13 Entwicklungspflege 1. Jahr (DIN 18919)

*Hinweis*
Anmeldung und Kontrolle der Pflege- und Wässerungsgänge

Alle Pflege- und Wässerungsgänge sind bis 48 h vor
Durchführung taggenau schriftlich bei der örtlichen
Bauüberwachung anzumelden.
Bei der Entnahme von Wasser für die Wässerung der
Pflanzen im Rahmen der Pflegearbeiten ist ein
entsprechender Wasserzähler vorzuschalten. Das
kontrollierte Ablesen vor und nach Abschluss der
Entnahme erfolgt durch das Friedhofspersonal.

**13.10 Lockern und säubern der Gehölzflächen und Baumscheiben,**
Lockern und säubern der Gehölzflächen und Baumscheiben,
trockene Triebe abschneiden, Verankerungen richten,
Fläche von Unkraut, Steinen ab 5 cm Durchmesser und
sonstigem Unrat säubern.
Anfallendes Material wird Eigentum des AN und ist zu
beseitigen.
Bearbeitungstiefe unter Beachtung der jeweiligen
Pflanzenart, im Mittel 2 bis 3 cm.
Anzahl der Säuberungen 8, bis zur Abnahme,
Abrechnung nach Aufmaß und in der Abwicklung.
Menge: 194,000 m2

**13.20 Unerwünschten Aufwuchs in Gras- und Staudenflächen entfernen,**
Unerwünschten Aufwuchs in Gras- und Staudenflächen
entfernen,
regelmäßige Flächenkontrolle,
Unkrautentfernung vor Samenbildung,
Anfallendes Material wird Eigentum des AN und ist zu
beseitigen.
Lockern der Fläche unter Beachtung der jeweiligen
Pflanzenart.
Anzahl der Arbeitsgänge: mind. 12 (ca. alle 2 Wochen),
Abrechnung nach Aufmaß und in der Abwicklung.
Menge: 391,000 m2

**13.30 Durchputzen der Gras- und Staudenflächen,**
Durchputzen der Gras- und Staudenflächen,
abgeblühte und abgestorbene Pflanzenteile abschneiden,
Anfallendes Material wird Eigentum des AN und ist zu
beseitigen.
Anzahl der Arbeitsgänge: 2,
1. Rückschnitt (Februar/März)
2. selektiver Remontierschnitt der vorsommerblühenden
Arten,
Abrechnung nach Aufmaß und in der Abwicklung.
Menge: 391,000 m2

**13.40 Großgehölz (Hochstamm und Solitär) wässern,**
Großgehölz (Hochstamm und Solitär) wässern,
Wasser liefern,
Menge je Arbeitsgang/St. 100 l,
Anzahl der Gehölze: 8 St. Hochstämme und 11 St.
Solitärgehölze,
Anzahl der Arbeitsgänge ist abhängig von den
natürlichen Niederschlägen. Die Arbeitsgänge erfolgen
jeweils nach Vereinbarung mit dem AG.
8 Arbeitsgänge.
Abrechnung je Arbeitsgang.
Menge: 19,200 m3

**13.50 Buschrosen**
Fertigstellungspflege Buschrosen
Pflege der gepflanzten Buschrosen über
eine Vegetationsperiode nach VOB/C
ATV DIN 18916, einschließlich:
- Wässern nach Bedarf, mind. 3× wöchentlich
  in Trockenperioden (je 20 l/Pflanze)
- Düngung mind. 2× pro Saison
  mit geeignetem Rosendünger
- Unkrautbeseitigung im Kreisbeet mind.
  monatlich während der Vegetationszeit
- Kontrolle auf Schädlinge und Krankheiten(Mehltau, Blattläuse, Sternrusstau)
- Ggf. Behandlungsmaßnahmen mit
  zugelassenen Pflanzenschutzmitteln
- Abschlussdokumentation mit Fotos

Einheit: Pausch.
Menge:  1
Menge: 18,000 St

**13.60 Wässern der Gehölzflächen,**
Wässern der Gehölzflächen,
Wasser liefern,
Menge je Arbeitsgang/m2 20 l,
Flächengröße: 170 m2.
Anzahl der Arbeitsgänge ist abhängig von den
natürlichen Niederschlägen.
Die Arbeitsgänge erfolgen jeweils nach Vereinbarung mit
dem AG,
Anzahl der Wässerungsgänge 8,
Abrechnung je Arbeitsgang.
Menge: 27,200 m3

**13.70 Wässern der Gräser- und Staudenflächen,**
Wässern der Gräser- und Staudenflächen,
Wasser liefern,
Menge je Arbeitsgang/m2 15 l,
Flächengröße: 391 m2.
Anzahl der Arbeitsgänge ist abhängig von den
natürlichen Niederschlägen.
Die Arbeitsgänge erfolgen jeweils nach Vereinbarung mit
dem AG,
Anzahl der Wässerungsgänge 8,
Abrechnung je Arbeitsgang.
Menge: 46,920 m3

**13.80 Ermittlung des Stickstoffgehaltes des Bodens,**
*** Pauschalposition
Ermittlung des Stickstoffgehaltes des Bodens,
mit Beginn der Vegetationsperiode,
Probenentnahme mind. 4,
Mischprobe herstellen und mind. 4 Proben untersuchen,
Festlegen der Höhe der N-Gabe nach Ermittlung des
N-Gehaltes des Bodens und des N-Bedarfs der Pflanzen.
Menge: 1,000 psch

**13.90 Düngung der Gras- und Staudenflächen,**
Düngung der Gras- und Staudenflächen,
in den Boden einarbeiten,
Dünger nach Probeergebnis (Pos. 9.7) liefern,
gleichmäßig aufbringen und einarbeiten.
Die Pflege beinhaltet 1 Arbeitsdurchgang.
Abrechnung nach ausgeführten Arbeitsgängen.
Gemeinsame Begehung mit der BL und Liefernachweis  nach
dem Pflegedurchgang ist zur Anerkennung der Leistung
notwendig.
Menge: 391,000 m2

### Abschnitt 14 Entwicklungspflege 2. Jahr (DIN 18919)

*Hinweis*
Anmeldung und Kontrolle der Pflege- und Wässerungsgänge

Alle Pflege- und Wässerungsgänge sind bis 48 h vor
Durchführung taggenau schriftlich bei der örtlichen
Bauüberwachung anzumelden.
Bei der Entnahme von Wasser für die Wässerung der
Pflanzen im Rahmen der Pflegearbeiten ist ein
entsprechender Wasserzähler vorzuschalten. Das
kontrollierte Ablesen vor und nach Abschluss der
Entnahme erfolgt durch das Friedhofspersonal.

**14.10 Lockern und säubern der Gehölzflächen und Baumscheiben,**
Lockern und säubern der Gehölzflächen und Baumscheiben,
trockene Triebe abschneiden, Verankerungen richten,
Fläche von Unkraut, Steinen ab 5 cm Durchmesser und
sonstigem Unrat säubern.
Anfallendes Material wird Eigentum des AN und ist zu
beseitigen.
Bearbeitungstiefe unter Beachtung der jeweiligen
Pflanzenart, im Mittel 2 bis 3 cm.
Anzahl der Säuberungen 8, bis zur Abnahme,
Abrechnung nach Aufmaß und in der Abwicklung.
Menge: 194,000 m2

**14.20 Unerwünschten Aufwuchs in Gras- und Staudenflächen entfernen,**
Unerwünschten Aufwuchs in Gras- und Staudenflächen
entfernen,
regelmäßige Flächenkontrolle,
Unkrautentfernung vor Samenbildung,
Anfallendes Material wird Eigentum des AN und ist zu
beseitigen.
Lockern der Fläche unter Beachtung der jeweiligen
Pflanzenart.
Anzahl der Arbeitsgänge: mind. 12 (ca. alle 2 Wochen),
Abrechnung nach Aufmaß und in der Abwicklung.
Menge: 391,000 m2

**14.30 Durchputzen der Gras- und Staudenflächen,**
Durchputzen der Gras- und Staudenflächen,
abgeblühte und abgestorbene Pflanzenteile abschneiden,
Anfallendes Material wird Eigentum des AN und ist zu
beseitigen.
Anzahl der Arbeitsgänge: 2,
1. Rückschnitt (Februar/März)
2. selektiver Remontierschnitt der vorsommerblühenden
Arten,
Abrechnung nach Aufmaß und in der Abwicklung.
Menge: 391,000 m2

**14.40 Großgehölz (Hochstamm und Solitär) wässern,**
Großgehölz (Hochstamm und Solitär) wässern,
Wasser liefern,
Menge je Arbeitsgang/St. 100 l,
Anzahl der Gehölze: 8 St. Hochstämme und 11 St.
Solitärgehölze,
Anzahl der Arbeitsgänge ist abhängig von den
natürlichen Niederschlägen. Die Arbeitsgänge erfolgen
jeweils nach Vereinbarung mit dem AG.
8 Arbeitsgänge.
Abrechnung je Arbeitsgang.
Menge: 19,200 m3

**14.50 Buschrosen**
Fertigstellungspflege Buschrosen
Pflege der gepflanzten Buschrosen über
eine Vegetationsperiode nach VOB/C
ATV DIN 18916, einschließlich:
- Wässern nach Bedarf, mind. 3× wöchentlich
  in Trockenperioden (je 20 l/Pflanze)
- Düngung mind. 2× pro Saison
  mit geeignetem Rosendünger
- Unkrautbeseitigung im Kreisbeet mind.
  monatlich während der Vegetationszeit
- Kontrolle auf Schädlinge und Krankheiten(Mehltau, Blattläuse, Sternrusstau)
- Ggf. Behandlungsmaßnahmen mit
  zugelassenen Pflanzenschutzmitteln
- Abschlussdokumentation mit Fotos

Einheit: Pausch.
Menge:  1
Menge: 18,000 St

**14.60 Wässern der Gehölzflächen,**
Wässern der Gehölzflächen,
Wasser liefern,
Menge je Arbeitsgang/m2 20 l,
Flächengröße: 170 m2.
Anzahl der Arbeitsgänge ist abhängig von den
natürlichen Niederschlägen.
Die Arbeitsgänge erfolgen jeweils nach Vereinbarung mit
dem AG,
Anzahl der Wässerungsgänge 8,
Abrechnung je Arbeitsgang.
Menge: 27,200 m3

**14.70 Wässern der Gräser- und Staudenflächen,**
Wässern der Gräser- und Staudenflächen,
Wasser liefern,
Menge je Arbeitsgang/m2 15 l,
Flächengröße: 391 m2.
Anzahl der Arbeitsgänge ist abhängig von den
natürlichen Niederschlägen.
Die Arbeitsgänge erfolgen jeweils nach Vereinbarung mit
dem AG,
Anzahl der Wässerungsgänge 8,
Abrechnung je Arbeitsgang.
Menge: 46,920 m3

**14.80 Ermittlung des Stickstoffgehaltes des Bodens,**
*** Pauschalposition
Ermittlung des Stickstoffgehaltes des Bodens,
mit Beginn der Vegetationsperiode,
Probenentnahme mind. 4,
Mischprobe herstellen und mind. 4 Proben untersuchen,
Festlegen der Höhe der N-Gabe nach Ermittlung des
N-Gehaltes des Bodens und des N-Bedarfs der Pflanzen.
Menge: 1,000 psch

**14.90 Düngung der Gras- und Staudenflächen,**
Düngung der Gras- und Staudenflächen,
in den Boden einarbeiten,
Dünger nach Probeergebnis (Pos. 10.7) liefern,
gleichmäßig aufbringen und einarbeiten.
Die Pflege beinhaltet 1 Arbeitsdurchgang.
Abrechnung nach ausgeführten Arbeitsgängen.
Gemeinsame Begehung mit der BL und Liefernachweis  nach
dem Pflegedurchgang ist zur Anerkennung der Leistung
notwendig.
Menge: 391,000 m2

### Abschnitt 15 Ausstattung

**15.10 Parkbank mit Rückenlehne liefern und aufstellen,**
Parkbank mit Rückenlehne liefern und aufstellen,
einschl. Gestell aus Aluminium-Guss, pulverbeschichtet,
Standardfarbe: RAL 9005,
Befestigung: zum Aufdübeln / mit Bodenanker zum
Einbetonieren,
Länge: 2.000 mm, Tiefe: 680 mm, Sitzhöhe: 430 mm,
Auflage: 3 Sitz-, 2 Lehnleisten 120 x 45 mm,
Holzart: FSC-zertifiziertes Hartholz (SCS-COC 001802),
Leisten: lasiert, offenporig, Farbton: braun,
ortsfeste Montage nach Angaben des Herstellers.
Produkt: Parkbank Modell LG 5
Liefernachweis: Nusser Stadtmoebel GmbH & Co. KG,
Max-Eyth-Strasse 33, 71364 Winnenden, Tel.: 07195 /
693-111, Fax: 07195 / 693-123, E-mail:
nusser@stadtmoebel.de, Internet: www.stadtmoebel.de
oder gleichwertig.

glw. Erzeugnis:........................................
........................

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Menge: 18,000 St

**15.20 Standascher liefern und aufstellen,**
Standascher liefern und aufstellen,
Standascher zum Einbetonieren,
feuerverzinkt, rund, Durchmesser 114 mm,
Höhe GOK ca. 900 mm,
Gewicht ca. 15 kg,
Aschereinsatz mit Schloss im Standrohr verriegelt,
Höhe ca. 550 mm, ca. 4 Liter Inhalt.
Herausnehmbarer Aschereinsatz mit Bodenschieber und
trichterförmigem Einwurf.
ortsfeste Montage nach Angaben des Herstellers.
Produkt: Ascher Modell NICslim B6-S114,
Liefernachweis: BECK GmbH & Co. KG, Max-Eyth-Strasse
31/1, 71364 Winnenden, Tel.: 07195 / 69 33 00, Fax:
07195 / 69 33 33, E-mail beck@stadtmoebel.de, Internet:
www.stadtmoebel.de
oder gleichwertig.

glw. Erzeugnis:
.............................................

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Menge: 9,000 St

### Abschnitt 16 Stundenlohnarbeiten

**16.10 Verrechnungssatz, Bauvorarbeiter (II)**
Stundenlohnarbeiten durch Arbeitskräfte auf Anordnung
des AG ausführen. Diese Stunden werden nur angerechnet,
wenn auf der Baustelle überwiegend Lohnarbeiten
ausgeführt werden. Der Verrechnungssatz für die
jeweilige Arbeitskraft umfasst sämtliche Aufwendungen,
insbesondere den tatsächlichen Lohn, einschließlich
vermögenswirksamer Leistungen mit den Zuschlägen für
Gemeinkosten (Sozialkassenbeiträge, Winterbauumlage und
dgl.), sowie Lohn- bzw. Gehaltsnebenkosten und
Zuschläge für Überstunden. Zuschläge für Nacht-,
Sonntags- und Feiertagsarbeit werden nicht gesondert
vergütet. Erläuterungen gelten auch für nachfolgende LV
-Positionen.
Menge: 5,000 h

**16.20 Verrechnungssatz, Baufacharbeiter (V)**
wie vor, jedoch Baufacharbeiter
Menge: 5,000 h

**16.30 Verrechnungssatz, Bagger 0,4 - 1,0 m3 mit Bedienung**
Stundenlohnarbeiten durch Baugeräte auf Anordnung des
AG ausführen. Der Verrechnungssatz für das jeweilige
Gerät umfasst sämtliche Aufwendungen für den Einsatz,
insbesondere Gerätevorhalte- und Betriebsstoffkosten
sowie sämtliche Zuschläge einschließlich der Kosten für
das Bedienungspersonal. Der Verrechnungssatz gilt für
das zum Zeitpunkt des Abrufes einsatzbereit auf der
Baustelle befindliche Baugerät. Vergütet werden die
tatsächlich geleisteten Arbeitsstunden. Erläuterungen
gelten auch für nachfolgende LV-Positionen.
Menge: 5,000 h

**16.40 Verrechnungssatz, Minibagger mit Bedienung**
wie vor, jedoch Minibagger mit Bedienung
Menge: 5,000 h

**16.50 Verrechnungssatz, Frontlader über 45 kW bis 75 kW, mit Bedienung**
wie vor, jedoch Frontlader
Menge: 5,000 h

**16.60 Verrechnungssatz, LKW 8 t, mit Fahrer**
wie vor, jedoch LKW 8 t, mit Fahrer
Menge: 5,000 h
